# Wittenberge
Angebotsaufforderung (GAEB DA XML 3.1, DA83)
Währung: EUR
Erstellt mit: G&W CALIFORNIA PRO, CALIFORNIA PRO V12.2.10, 28.01.2026

## Zusätzlicher Text
Stadt Wittenberge

Um- und Neugestaltung
Stadtpark und Friedhofsvorplatz
Trinkhalle
Park am Schwanenteich
Modellquartier
Heinrich-Heine-Platz

Mobiliar

Leistungsverzeichnis

  Bauherr:  Stadtverwaltung Wittenberge
  August - Bebel - Straße 10
  19322 Wittenberge

## Mobiliar
Datum: 28.01.2026

*Hinweis: Vorbemerkung*
1. Veranlassung
Die Stadt Wittenberge möchte mehrere öffentliche Bereiche neu gestalten, darunter den Stadtpark, den Friedhofsvorplatz, die Freiflächen von Trinkhalle und Wasserturm im Stadtpark, den Park am Schwanenteich, das Modellquartier im Wohngebiet Külzberg und den Heinrich-Heine-Platz.

Gegenstand dieser Ausschreibung ist die Vergabe der Leistungen für die Lieferung des Mobiliars.

2. Leistungsbeschreibung
Die vorliegende Leistungsbeschreibung umfasst ausschließlich die Lieferung der im Leistungsverzeichnis aufgeführten Außenmöblierung. Die Montage und der Einbau erfolgt über die bereits beauftragten Garten- und Landschaftsbaubetriebe.

Im Folgenden sind die Lieferleistungen für die einzelnen Bereiche aufgeführt:

Bereich 1 - Stadtpark und Friedhofsvorplatz
- Sitzbank - 20 Stück
- Hockerbank - 3 Stück
- Liegebank - 5 Stück
- Sitzstuhl - 2 Stück
- Tisch - 5 Stück

Bereich 2 - Trinkhalle
- Sitzbank - 2 Stück
- Liegebank - 5 Stück

Bereich 3 - Wasserturm
- Sitzbank - 1 Stück
- Hockerbank - 2 Stück

Bereich 4 - Park am Schwanenteich
- Sitzbank - 15 Stück
- Hockerbank - 3 Stück
- Tisch - 3 Stück

Bereich 5 - Modellquartier
- Sitzbankkombinationen - 2 Stück
- Liegebankkombinationen - 1 Stück
- Tisch - 1 Stück

Bereich 6 - Heinrich-Heine-Platz
- Sitzbank - 1 Stück

Der Auftragnehmer hat sicherzustellen, dass das Mobiliar aus einer einheitlichen Produktfamilie eines Herstellers stammt. Kombinationen unterschiedlicher Serien sind nicht zulässig.

Unter einer einheitlichen Produktfamilie ist zu verstehen, dass sämtliche gelieferten und montierten Elemente optisch, funktional und materialtechnisch aufeinander abgestimmt sind.

Die Einhaltung dieser Vorgabe wird durch den Auftraggeber geprüft und Verstöße können zum Ausschluss des Angebots führen.

Alle Möbel sind gemäß den im Leistungsverzeichnis festgelegten Anforderungen auszuführen und in einwandfreiem Zustand zu liefern.

3. Lieferanschrift
Die Lieferanschrift für sämtliche Materialien ist das
Stadtgebiet Wittenberge, 19322 Wittenberge.

Die Anlieferung hat mittels Selbstentlader zu erfolgen. Die konkrete Lieferadresse sowie die vorgesehene Lagerfläche werden dem Auftragnehmer nach Zuschlagserteilung bekannt gegeben. Die Entladung sämtlicher Materialien erfolgt an einem zentralen Standort. Der Liefertermin ist vom Auftragnehmer mindestens zwei Wochen vor Lieferung schriftlich beim Auftraggeber anzukündigen.

Die Ladung ist gemäß den Teilbereichen 1 bis 6 eindeutig zu kennzeichnen, sodass die Möblierung nach der Entladung zweifelsfrei den jeweiligen Teilbereichen zugeordnet werden kann.

4. Termine
Der Liefertermin ist den Ausschreibungsunterlagen zu entnehmen.

5. Zusätzlich einzureichende Unterlagen
Mit der Angebotsabgabe hat der Auftragnehmer (AN) sämtliche Produktblätter, Pläne und Beschreibungen für die einzelnen Ausstattungselemente vorzulegen.

Die Unterlagen müssen insbesondere Angaben zu folgenden Punkten enthalten:
- Materialität und Materialarten
- Maße und Materialstärken
- Ausführung und Oberflächen
- Schnitte, Ansichten und Detaildarstellungen

Die Einreichung dieser Unterlagen ist verbindlich und dient der Prüfung der Angebotskonformität. Fehlende oder unvollständige Unterlagen können zum Ausschluss des Angebots führen.

6. Werk und Montageplanung
Wird kein Standardprodukt aus dem Katalog angeboten, ist vor Ausführungsbeginn innerhalb von 4 Wochen nach Beauftragung eine Werk- und Montageplanung für die Möblierung zu erstellen. Diese Planung muss endgültige Ausführungs-, Detail- und Konstruktionszeichnungen in den entsprechenden Maßstäben enthalten.
Die Werk- und Montageplanung ist in 1-facher Ausfertigung in Papierform, digital auf Datenträger sowie per Datentransfer zu liefern.
Die Erstellung der Werk- und Montageplanung ist bei der Angebotskalkulation zu berücksichtigen und wird nicht gesondert vergütet.

7. Garantieansprüche
Die nachfolgend aufgeführten Garantieansprüche sind verbindlicher Bestandteil des Vertrages und vom Auftragnehmer einzuhalten:
- Mindestens 10 Jahre Garantie Haftungsgarantie für farbbeschichtete Oberflächen, die nicht mechanischen Schäden, Schlägen, ätzenden Chemikalien o. Ä. ausgesetzt werden
- Mindestens 15 Jahre Garantie auf Holzprodukte gegen Fäulnisschäden unter den Vorgaben, dass das Holz von Schmutz und Schimmel freigehalten wird und keine Hochdruckreiniger und Chemikalien eingesetzt werden

8. Rechnungslegung
Der Auftragnehmer (AN) ist verpflichtet, für jeden Teilbereich eine separate Rechnung zu erstellen. Jede Rechnung muss sämtliche erforderlichen Nachweise enthalten, die zur Prüfung der erbrachten Leistungen notwendig sind.
Die Rechnungen dienen dem Auftraggeber (AG) zur ordnungsgemäßen und nachvollziehbaren Abrechnung gemäß den vertraglichen Bestimmungen.
Der AN hat sicherzustellen, dass die Rechnungen den Vorgaben des Vertrages und der VOL/B entsprechen und alle notwendigen Angaben für eine prüfbare Abrechnung enthalten.

9. Stoffe, Bauteile
Der Auftragnehmer hat alle zur Durchführung der Baumaßnahme erforderlichen Stoffe und Bauteile als Neumaterial zu liefern, sofern nicht in den einzelnen Leistungspositionen andere Festlegungen getroffen werden. Der Auftragnehmer hat den Nachweis über die Gütesicherung und Konformität der zu liefernden Stoffe und Bauteile mit Bezug auf die Verwendung entsprechend der gültigen europäischen und nationalen Normung zu erbringen. Die Eignungsprüfungen sind dem Auftraggeber vor Einbau und Verwendung der Stoffe, Bauteile auf der Baustelle vorzulegen.

10. Sicherheits- und Gesundheitsschutz bei Lieferleistungen
Der Auftragnehmer hat grundsätzlich eigenverantwortlich den Arbeits- und Gesundheitsschutz bei der Anlieferung und Entladung zu gewährleisten.

11. Nachweise/Prüfzeugnisse
Der AN hat die vom AG geforderten Prüfungen zum Nachweis der Beschaffenheit von Lieferungen und Leistungen gemäß VOL/C ohne besondere Vergütung durch Zertifikate zu belegen.

12. Vertragsbedingungen
Vertragsbestandteil werden die VOL/B und VOL/C in der gültigen Fassung. Geschäfts-, Liefer und Zahlungsbedingungen des Bieters werden nicht Vertragsbestandteil, sofern Sie nicht ausdrücklich von AG anerkannt werden.

13. Zusätzliche technische Vorschriften und Regelwerke
Die technischen Vorschriften und Regelwerke sind in der zum Zeitpunkt der Angebotsabgabe gültigen Fassung maßgebend.

### 1 Bereich 1 - Stadtpark und Friedhofsvorplatz

#### 1.1 Ausstattung

**1.1.1 Sitzbank mit Rücken- und Armlehne liefern und entladen**
Sitzbank mit Rücken- und Armlehne als Stahl- und Holzkonstruktion wie folgt beschrieben liefern und entladen:

Maße:
- Gesamtmaß: ca. 1770 x 670 x 790 mm (LxBxH)
- Sitzhöhe: ca. 460 mm
- Höhe Armlehne (über Sitzfläche): ca. 180 mm
- Sitztiefe: ca. 460 mm
- Geneigte Sitzfläche: ca. 6°
- Geneigte Rückenlehne: ca. 99° zur geneigten Sitzfläche

Sitzfläche und Rückenlehne:
- Material: Holzbelattung, behandelte Kiefer im Kebony-Verfahren, FSC-Mix 70%, Brinellhärte 4,2
- Sitzfläche aus Holzbohlen, Anzahl 3 St., Maße 1700 x 147 x 45 mm (LxBxH), verschraubt mit Mittelband aus Stahl und seitlich an Stahlgestell aus Flachstahl
- Rückenlehne aus Holzbohlen, Anzahl 2 St., ggf. nach oben verjüngt, Profil 147 x 45 mm (BxH), Längen von ca. 1600 - 1700 mm, seitlich an Stahlgestell aus Flachstahl verschraubt
- Holzbohlen schließen bündig mit Stahlgestell aus Flachstahl ab
- Verdeckte, selbstsichernde, vandalismus- und diebstahlsichere Verschraubung, Edelstahl, V2A

Seitenteile mit Armlehne:
- Material: Flachstahl gem. DIN EN 10025, Stärke 8 mm, feuerverzinkt gem. ISO 1461 und pulverbeschichtet in RAL 1037 G 80 Glanz, Korrosionsklasse C5-M, Oberflächen zusätzlich mit Graffitischutz behandelt
- Geschlossene Seitenteile mit Armlehne aus Flachstahl, Anzahl 2 St., Maße ca. 670 x 790 mm (BxH), Seitenteile geneigt von 0 bis max. 10°, Grundform polygonal
- Befestigungslaschen am Fuß aus Stahl zum Aufschrauben, Anzahl 4 St.

Hersteller: '........................................'
  (vom Bieter anzugeben)

Angebotenes Produkt: '........................................'
  (vom Bieter anzugeben)
Menge: 15,000 St

**1.1.2 Sitzbank mit Rückenlehne liefern und entladen**
Sitzbank mit Rückenlehne als Stahl- und Holzkonstruktion wie folgt beschrieben liefern und entladen:

Maße:
- Gesamtmaß: ca. 1770 x 670 x 790 mm (LxBxH)
- Sitzhöhe: ca. 460 mm
- Sitztiefe: ca. 460 mm
- Geneigte Sitzfläche: ca. 6°
- Geneigte Rückenlehne: ca. 99° zur geneigten Sitzfläche

Sitzfläche und Rückenlehne:
- Material: Holzbelattung, behandelte Kiefer im Kebony-Verfahren, FSC-Mix 70%, Brinellhärte 4,2
- Sitzfläche aus Holzbohlen, Anzahl 3 St., Maße 1700 x 147 x 45 mm (LxBxH), verschraubt mit Mittelband aus Stahl und seitlich an Stahlgestell aus Flachstahl
- Rückenlehne aus Holzbohlen, Anzahl 2 St., ggf. nach oben verjüngt, Profil 147 x 45 mm (BxH), Längen von ca. 1600 - 1700 mm, seitlich an Stahlgestell aus Flachstahl verschraubt
- Holzbohlen schließen bündig mit Stahlgestell aus Flachstahl ab
- Verdeckte, selbstsichernde, vandalismus- und diebstahlsichere Verschraubung, Edelstahl, V2A

Seitenteile:
- Material: Flachstahl gem. DIN EN 10025, Stärke 8 mm, feuerverzinkt gem. ISO 1461 und pulverbeschichtet in RAL 1037 G 80 Glanz, Korrosionsklasse C5-M, Oberflächen zusätzlich mit Graffitischutz behandelt
- Geschlossene Seitenteile aus Flachstahl, Anzahl 2 St., Maße ca. 670 x 790 mm (BxH), Seitenteile geneigt von 0 bis max. 10°, Grundform polygonal
- Befestigungslaschen am Fuß aus Stahl zum Aufschrauben, Anzahl 4 St.

Hersteller: '........................................'
  (vom Bieter anzugeben)

Angebotenes Produkt: '........................................'
  (vom Bieter anzugeben)
Menge: 5,000 St

**1.1.3 Hockerbank liefern und entladen**
Hockerbank als Stahl- und Holzkonstruktion wie folgt beschrieben liefern und entladen:

Maße:
- Gesamtmaß: ca. 1740 x 470 x 460 mm (LxBxH)
- Sitzhöhe: ca. 460 mm
- Sitztiefe: ca. 470 mm

Sitzfläche:
- Material: Holzbelattung, behandelte Kiefer im Kebony-Verfahren, FSC-Mix 70%, Brinellhärte 4,2
- Sitzfläche aus Holzbohlen, Anzahl 3 St., Maße 1700 x 147 x 45 mm (LxBxH), verschraubt mit Mittelband aus Stahl und seitlich an Stahlgestell aus Flachstahl
- Holzbohlen schließen bündig mit Stahlgestell aus Flachstahl ab
- Verdeckte, selbstsichernde, vandalismus- und diebstahlsichere Verschraubung, Edelstahl, V2A

Seitenteile:
- Material: Flachstahl gem. DIN EN 10025, Stärke 8 mm, feuerverzinkt gem. ISO 1461 und pulverbeschichtet in RAL 1037 G 80 Glanz, Korrosionsklasse C5-M, Oberflächen zusätzlich mit Graffitischutz behandelt
- Seitenteile aus Flachstahl, Anzahl 2 St., Maße ca. 470 x 460 mm (BxH), gekantet, Grundform rechteckig
- Befestigungslaschen am Fuß aus Stahl zum Aufschrauben, Anzahl 4 St.

Hersteller: '........................................'
  (vom Bieter anzugeben)

Angebotenes Produkt: '........................................'
  (vom Bieter anzugeben)
Menge: 3,000 St

**1.1.4 Liegebank, lange Ausführung liefern und entladen**
Liegebank, lange Ausführung als Stahl- und Holzkonstruktion wie folgt beschrieben liefern und entladen:

Maße:
- Gesamtmaß: ca. 1360 x 1450 x 870 mm (LxBxH)
- Sitzhöhe: ca. 390 mm
- Geneigte Sitzfläche: ca. 6°
- Geneigte Fußfläche: ca. - 6°
- Geneigte Rückenlehne: ca. 116° zur geneigten Sitzfläche

Sitzfläche und Rückenlehne:
- Material: Holzbelattung, behandelte Kiefer im Kebony-Verfahren, FSC-Mix 70%, Brinellhärte 4,2
- Sitzfläche aus Holzbohlen, Anzahl 7 St., davon 3 St. 1300 x 147 x 45 mm (LxBxH), die übrigen 4 St. ggf. verjüngen sich zum Fußende, Profil 147 x 45 mm (BxH), Längen von ca. 1100 - 1300 mm, verschraubt mit Mittelband aus Stahl und seitlich an Stahlgestell aus Flachstahl
- Rückenlehne aus Holzbohlen, Anzahl 4 St., ggf. nach oben verjüngt, Profil 147 x 45 mm (BxH), Längen von ca. 1100 - 1300 mm, seitlich an Stahlgestell aus Flachstahl verschraubt
- Holzbohlen schließen bündig mit Stahlgestell aus Flachstahl ab
- Verdeckte, selbstsichernde, vandalismus- und diebstahlsichere Verschraubung, Edelstahl, V2A

Seitenteile:
- Material: Flachstahl gem. DIN EN 10025, Stärke 8 mm, feuerverzinkt gem. ISO 1461 und pulverbeschichtet in RAL 1037 G 80 Glanz, Korrosionsklasse C5-M, Oberflächen zusätzlich mit Graffitischutz behandelt
- Geschlossene Seitenteile aus Flachstahl, Anzahl: 2 St., Maße ca. 1450 x 870 mm (BxH), Seitenteile geneigt von 0 bis max. 10°, Grundform polygonal
- Befestigungslaschen am Fuß aus Stahl zum Aufschrauben, Anzahl 4 St.

Befestigungslaschen am Fuß aus Stahl zum Aufschrauben, Anzahl 4 St.

Hersteller: '........................................'
  (vom Bieter anzugeben)

Angebotenes Produkt: '........................................'
  (vom Bieter anzugeben)
Menge: 5,000 St

**1.1.5 Sitzstuhl liefern und entladen**
Sitzstuhl als Stahl- und Holzkonstruktion wie folgt beschrieben liefern und entladen:

Maße:
- Gesamtmaß: ca. 710 x 680 x 790 mm (LxBxH)
- Sitzhöhe: ca. 460 mm
- Sitztiefe: ca. 460 mm
- Geneigte Sitzfläche: ca. 6°
- Geneigte Rückenlehne: ca. 99° zur geneigten Sitzfläche

Sitzfläche und Rückenlehne:
- Material: Holzbelattung, behandelte Kiefer im Kebony-Verfahren, FSC-Mix 70%, Brinellhärte 4,2
- Sitzfläche aus Holzbohlen, Anzahl 3 St., Länge ca. 645, Profil 147 x 45 mm (BxH), verschraubt mit Mittelband aus Stahl und seitlich an Stahlgestell aus Flachstahl
- Rückenlehne aus Holzbohlen, Anzahl 2 St., ggf. nach oben verjüngt, Profil 147 x 45 mm (BxH), Längen von ca. 520- 610 mm, seitlich an Stahlgestell aus Flachstahl verschraubt
- Holzbohlen schließen bündig mit Stahlgestell aus Flachstahl ab
- Verdeckte, selbstsichernde, vandalismus- und diebstahlsichere Verschraubung, Edelstahl, V2A

Seitenteile:
- Material: Flachstahl gem. DIN EN 10025, Stärke 8 mm, feuerverzinkt gem. ISO 1461 und pulverbeschichtet in RAL 1037 G 80 Glanz, Korrosionsklasse C5-M, Oberflächen zusätzlich mit Graffitischutz behandelt
- Geschlossene Seitenteile aus Flachstahl, Anzahl 2 St., Maße ca. 680 x 790 mm (BxH), Seitenteile geneigt von 0 bis max. 10°, Grundform polygonal
- Befestigungslaschen am Fuß aus Stahl zum Aufschrauben, Anzahl 4 St.

Hersteller: '........................................'
  (vom Bieter anzugeben)

Angebotenes Produkt: '........................................'
  (vom Bieter anzugeben)
Menge: 2,000 St

**1.1.6 Tisch liefern und entladen**
Tisch als Stahl- und Holzkonstruktion wie folgt beschrieben liefern und entladen:

Maße:
- Gesamtmaß: ca. 1740 x 630 x 740 mm (LxBxH)

Tischfläche:
- Material: Holzbelattung, behandelte Kiefer im Kebony-Verfahren, FSC-Mix 70%, Brinellhärte 4,2
- Tischfläche aus Holzbohlen, Anzahl 4 St., Profil 1700 x 147 x 45 mm (LxBxH), verschraubt mit Mittelband aus Stahl und seitlich an Stahlgestell aus Flachstahl
- Holzbohlen schließen bündig mit Stahlgestell aus Flachstahl ab
- Verdeckte, selbstsichernde, vandalismus- und diebstahlsichere Verschraubung, Edelstahl, V2A

Seitenteile:
- Material: Flachstahl gem. DIN EN 10025, Stärke 8 mm, feuerverzinkt gem. ISO 1461 und pulverbeschichtet in RAL 1037 G 80 Glanz, Korrosionsklasse C5-M, Oberflächen zusätzlich mit Graffitischutz behandelt
- Geschlossene Seitenteile aus Flachstahl, Anzahl 2 St., Maße ca. 630 x 740 mm (BxH), gekantet, Grundform rechteckig
- Befestigungslaschen am Fuß aus Stahl zum Aufschrauben, Anzahl 4 St.

Hersteller: '........................................'
  (vom Bieter anzugeben)

Angebotenes Produkt: '........................................'
  (vom Bieter anzugeben)
Menge: 5,000 St

### 2 Bereich 2 - Trinkhalle

#### 2.1 Ausstattung

**2.1.1 Sitzbank mit Rücken- und Armlehne liefern und entladen**
Sitzbank mit Rücken- und Armlehne als Stahl- und Holzkonstruktion wie folgt beschrieben liefern und entladen:

Maße:
- Gesamtmaß: ca. 1770 x 670 x 790 mm (LxBxH)
- Sitzhöhe: ca. 460 mm
- Höhe Armlehne (über Sitzfläche): ca. 180 mm
- Sitztiefe: ca. 460 mm
- Geneigte Sitzfläche: ca. 6°
- Geneigte Rückenlehne: ca. 99° zur geneigten Sitzfläche

Sitzfläche und Rückenlehne:
- Material: Holzbelattung, behandelte Kiefer im Kebony-Verfahren, FSC-Mix 70%, Brinellhärte 4,2
- Sitzfläche aus Holzbohlen, Anzahl 3 St., Maße 1700 x 147 x 45 mm (LxBxH), verschraubt mit Mittelband aus Stahl und seitlich an Stahlgestell aus Flachstahl
- Rückenlehne aus Holzbohlen, Anzahl 2 St., ggf. nach oben verjüngt, Profil 147 x 45 mm (BxH), Längen von ca. 1600 - 1700 mm, seitlich an Stahlgestell aus Flachstahl verschraubt
- Holzbohlen schließen bündig mit Stahlgestell aus Flachstahl ab
- Verdeckte, selbstsichernde, vandalismus- und diebstahlsichere Verschraubung, Edelstahl, V2A

Seitenteile mit Armlehne:
- Material: Flachstahl gem. DIN EN 10025, Stärke 8 mm, feuerverzinkt gem. ISO 1461 und pulverbeschichtet in RAL 1037 G 80 Glanz, Korrosionsklasse C5-M, Oberflächen zusätzlich mit Graffitischutz behandelt
- Geschlossene Seitenteile mit Armlehne aus Flachstahl, Anzahl 2 St., Maße ca. 670 x 790 mm (BxH), Seitenteile geneigt von 0 bis max. 10°, Grundform polygonal
- Befestigungslaschen am Fuß aus Stahl zum Aufschrauben, Anzahl 4 St.

Hersteller: '........................................'
  (vom Bieter anzugeben)

Angebotenes Produkt: '........................................'
  (vom Bieter anzugeben)
Menge: 2,000 St

**2.1.2 Liegebank, lange Ausführung liefern und entladen**
Liegebank, lange Ausführung als Stahl- und Holzkonstruktion wie folgt beschrieben liefern und entladen:

Maße:
- Gesamtmaß: ca. 1360 x 1450 x 870 mm (LxBxH)
- Sitzhöhe: ca. 390 mm
- Geneigte Sitzfläche: ca. 6°
- Geneigte Fußfläche: ca. - 6°
- Geneigte Rückenlehne: ca. 116° zur geneigten Sitzfläche

Sitzfläche und Rückenlehne:
- Material: Holzbelattung, behandelte Kiefer im Kebony-Verfahren, FSC-Mix 70%, Brinellhärte 4,2
- Sitzfläche aus Holzbohlen, Anzahl 7 St., davon 3 St. 1300 x 147 x 45 mm (LxBxH), die übrigen 4 St. ggf. verjüngen sich zum Fußende, Profil 147 x 45 mm (BxH), Längen von ca. 1100 - 1300 mm, verschraubt mit Mittelband aus Stahl und seitlich an Stahlgestell aus Flachstahl
- Rückenlehne aus Holzbohlen, Anzahl 4 St., ggf. nach oben verjüngt, Profil 147 x 45 mm (BxH), Längen von ca. 1100 - 1300 mm, seitlich an Stahlgestell aus Flachstahl verschraubt
- Holzbohlen schließen bündig mit Stahlgestell aus Flachstahl ab
- Verdeckte, selbstsichernde, vandalismus- und diebstahlsichere Verschraubung, Edelstahl, V2A

Seitenteile:
- Material: Flachstahl gem. DIN EN 10025, Stärke 8 mm, feuerverzinkt gem. ISO 1461 und pulverbeschichtet in RAL 1037 G 80 Glanz, Korrosionsklasse C5-M, Oberflächen zusätzlich mit Graffitischutz behandelt
- Geschlossene Seitenteile aus Flachstahl, Anzahl: 2 St., Maße ca. 1450 x 870 mm (BxH), Seitenteile geneigt von 0 bis max. 10°, Grundform polygonal
- Befestigungslaschen am Fuß aus Stahl zum Aufschrauben, Anzahl 4 St.

Befestigungslaschen am Fuß aus Stahl zum Aufschrauben, Anzahl 4 St.

Hersteller: '........................................'
  (vom Bieter anzugeben)

Angebotenes Produkt: '........................................'
  (vom Bieter anzugeben)
Menge: 3,000 St

**2.1.3 Liegebank, kurze Ausführung liefern und entladen**
Liegebank, kurze Ausführung als Stahl- und Holzkonstruktion wie folgt beschrieben liefern und entladen:

Maße:
- Gesamtmaß: ca. 1360 x 915 x 870 mm (LxBxH)
- Sitzhöhe: ca. 390 mm
- Geneigte Sitzfläche: ca. 6°
- Geneigte Rückenlehne: ca. 116° zur geneigten Sitzfläche

Sitzfläche und Rückenlehne:
- Material: Holzbelattung, behandelte Kiefer im Kebony-Verfahren, FSC-Mix 70%, Brinellhärte 4,2
- Sitzfläche aus Holzbohlen, Anzahl 3 St., 1300 x 147 x 45 mm (LxBxH), Profil 147 x 45 mm (BxH), verschraubt mit Mittelband aus Stahl und seitlich an Stahlgestell aus Flachstahl
- Rückenlehne aus Holzbohlen, Anzahl 4 St., ggf. nach oben verjüngt, Profil 147 x 45 mm (BxH), Längen von ca. 1100 - 1300 mm, seitlich an Stahlgestell aus Flachstahl verschraubt
- Holzbohlen schließen bündig mit Stahlgestell aus Flachstahl ab
- Verdeckte, selbstsichernde, vandalismus- und diebstahlsichere Verschraubung, Edelstahl, V2A

Seitenteile:
- Material: Flachstahl gem. DIN EN 10025, Stärke 8 mm, feuerverzinkt gem. ISO 1461 und pulverbeschichtet in RAL 1037 G 80 Glanz, Korrosionsklasse C5-M, Oberflächen zusätzlich mit Graffitischutz behandelt
- Geschlossene Seitenteile aus Flachstahl, Anzahl: 2 St., Maße ca. 915 x 870 mm (BxH), Seitenteile geneigt von 0 bis max. 10°, Grundform polygonal
- Befestigungslaschen am Fuß aus Stahl zum Aufschrauben, Anzahl 4 St.

Hersteller: '........................................'
  (vom Bieter anzugeben)

Angebotenes Produkt: '........................................'
  (vom Bieter anzugeben)
Menge: 2,000 St

### 3 Bereich 3 - Wasserturm

#### 3.1 Ausstattung

**3.1.1 Sitzbank mit Rücken- und Armlehne liefern und entladen**
Sitzbank mit Rücken- und Armlehne als Stahl- und Holzkonstruktion wie folgt beschrieben liefern und entladen:

Maße:
- Gesamtmaß: ca. 1770 x 670 x 790 mm (LxBxH)
- Sitzhöhe: ca. 460 mm
- Höhe Armlehne (über Sitzfläche): ca. 180 mm
- Sitztiefe: ca. 460 mm
- Geneigte Sitzfläche: ca. 6°
- Geneigte Rückenlehne: ca. 99° zur geneigten Sitzfläche

Sitzfläche und Rückenlehne:
- Material: Holzbelattung, behandelte Kiefer im Kebony-Verfahren, FSC-Mix 70%, Brinellhärte 4,2
- Sitzfläche aus Holzbohlen, Anzahl 3 St., Maße 1700 x 147 x 45 mm (LxBxH), verschraubt mit Mittelband aus Stahl und seitlich an Stahlgestell aus Flachstahl
- Rückenlehne aus Holzbohlen, Anzahl 2 St., ggf. nach oben verjüngt, Profil 147 x 45 mm (BxH), Längen von ca. 1600 - 1700 mm, seitlich an Stahlgestell aus Flachstahl verschraubt
- Holzbohlen schließen bündig mit Stahlgestell aus Flachstahl ab
- Verdeckte, selbstsichernde, vandalismus- und diebstahlsichere Verschraubung, Edelstahl, V2A

Seitenteile mit Armlehne:
- Material: Flachstahl gem. DIN EN 10025, Stärke 8 mm, feuerverzinkt gem. ISO 1461 und pulverbeschichtet in RAL 1037 G 80 Glanz, Korrosionsklasse C5-M, Oberflächen zusätzlich mit Graffitischutz behandelt
- Geschlossene Seitenteile mit Armlehne aus Flachstahl, Anzahl 2 St., Maße ca. 670 x 790 mm (BxH), Seitenteile geneigt von 0 bis max. 10°, Grundform polygonal
- Befestigungslaschen am Fuß aus Stahl zum Aufschrauben, Anzahl 4 St.

Hersteller: '........................................'
  (vom Bieter anzugeben)

Angebotenes Produkt: '........................................'
  (vom Bieter anzugeben)
Menge: 1,000 St

**3.1.2 Hockerbank liefern und entladen**
Hockerbank als Stahl- und Holzkonstruktion wie folgt beschrieben liefern und entladen:

Maße:
- Gesamtmaß: ca. 1740 x 470 x 460 mm (LxBxH)
- Sitzhöhe: ca. 460 mm
- Sitztiefe: ca. 470 mm

Sitzfläche:
- Material: Holzbelattung, behandelte Kiefer im Kebony-Verfahren, FSC-Mix 70%, Brinellhärte 4,2
- Sitzfläche aus Holzbohlen, Anzahl 3 St., Maße 1700 x 147 x 45 mm (LxBxH), verschraubt mit Mittelband aus Stahl und seitlich an Stahlgestell aus Flachstahl
- Holzbohlen schließen bündig mit Stahlgestell aus Flachstahl ab
- Verdeckte, selbstsichernde, vandalismus- und diebstahlsichere Verschraubung, Edelstahl, V2A

Seitenteile:
- Material: Flachstahl gem. DIN EN 10025, Stärke 8 mm, feuerverzinkt gem. ISO 1461 und pulverbeschichtet in RAL 1037 G 80 Glanz, Korrosionsklasse C5-M, Oberflächen zusätzlich mit Graffitischutz behandelt
- Seitenteile aus Flachstahl, Anzahl 2 St., Maße ca. 470 x 460 mm (BxH), gekantet, Grundform rechteckig
- Befestigungslaschen am Fuß aus Stahl zum Aufschrauben, Anzahl 4 St.

Hersteller: '........................................'
  (vom Bieter anzugeben)

Angebotenes Produkt: '........................................'
  (vom Bieter anzugeben)
Menge: 2,000 St

### 4 Bereich 4 - Park am Schwanenteich

#### 4.1 Ausstattung

**4.1.1 Sitzbank mit Rücken- und Armlehne liefern und entladen**
Sitzbank mit Rücken- und Armlehne als Stahl- und Holzkonstruktion wie folgt beschrieben liefern und entladen:

Maße:
- Gesamtmaß: ca. 1770 x 670 x 790 mm (LxBxH)
- Sitzhöhe: ca. 460 mm
- Höhe Armlehne (über Sitzfläche): ca. 180 mm
- Sitztiefe: ca. 460 mm
- Geneigte Sitzfläche: ca. 6°
- Geneigte Rückenlehne: ca. 99° zur geneigten Sitzfläche

Sitzfläche und Rückenlehne:
- Material: Holzbelattung, behandelte Kiefer im Kebony-Verfahren, FSC-Mix 70%, Brinellhärte 4,2
- Sitzfläche aus Holzbohlen, Anzahl 3 St., Maße 1700 x 147 x 45 mm (LxBxH), verschraubt mit Mittelband aus Stahl und seitlich an Stahlgestell aus Flachstahl
- Rückenlehne aus Holzbohlen, Anzahl 2 St., ggf. nach oben verjüngt, Profil 147 x 45 mm (BxH), Längen von ca. 1600 - 1700 mm, seitlich an Stahlgestell aus Flachstahl verschraubt
- Holzbohlen schließen bündig mit Stahlgestell aus Flachstahl ab
- Verdeckte, selbstsichernde, vandalismus- und diebstahlsichere Verschraubung, Edelstahl, V2A

Seitenteile mit Armlehne:
- Material: Flachstahl gem. DIN EN 10025, Stärke 8 mm, feuerverzinkt gem. ISO 1461 und pulverbeschichtet in RAL 1037 G 80 Glanz, Korrosionsklasse C5-M, Oberflächen zusätzlich mit Graffitischutz behandelt
- Geschlossene Seitenteile mit Armlehne aus Flachstahl, Anzahl 2 St., Maße ca. 670 x 790 mm (BxH), Seitenteile geneigt von 0 bis max. 10°, Grundform polygonal
- Befestigungslaschen am Fuß aus Stahl zum Aufschrauben, Anzahl 4 St.

Hersteller: '........................................'
  (vom Bieter anzugeben)

Angebotenes Produkt: '........................................'
  (vom Bieter anzugeben)
Menge: 12,000 St

**4.1.2 Sitzbank mit Rückenlehne liefern und entladen**
Sitzbank mit Rückenlehne als Stahl- und Holzkonstruktion wie folgt beschrieben liefern und entladen:

Maße:
- Gesamtmaß: ca. 1770 x 670 x 790 mm (LxBxH)
- Sitzhöhe: ca. 460 mm
- Sitztiefe: ca. 460 mm
- Geneigte Sitzfläche: ca. 6°
- Geneigte Rückenlehne: ca. 99° zur geneigten Sitzfläche

Sitzfläche und Rückenlehne:
- Material: Holzbelattung, behandelte Kiefer im Kebony-Verfahren, FSC-Mix 70%, Brinellhärte 4,2
- Sitzfläche aus Holzbohlen, Anzahl 3 St., Maße 1700 x 147 x 45 mm (LxBxH), verschraubt mit Mittelband aus Stahl und seitlich an Stahlgestell aus Flachstahl
- Rückenlehne aus Holzbohlen, Anzahl 2 St., ggf. nach oben verjüngt, Profil 147 x 45 mm (BxH), Längen von ca. 1600 - 1700 mm, seitlich an Stahlgestell aus Flachstahl verschraubt
- Holzbohlen schließen bündig mit Stahlgestell aus Flachstahl ab
- Verdeckte, selbstsichernde, vandalismus- und diebstahlsichere Verschraubung, Edelstahl, V2A

Seitenteile:
- Material: Flachstahl gem. DIN EN 10025, Stärke 8 mm, feuerverzinkt gem. ISO 1461 und pulverbeschichtet in RAL 1037 G 80 Glanz, Korrosionsklasse C5-M, Oberflächen zusätzlich mit Graffitischutz behandelt
- Geschlossene Seitenteile aus Flachstahl, Anzahl 2 St., Maße ca. 670 x 790 mm (BxH), Seitenteile geneigt von 0 bis max. 10°, Grundform polygonal
- Befestigungslaschen am Fuß aus Stahl zum Aufschrauben, Anzahl 4 St.

Hersteller: '........................................'
  (vom Bieter anzugeben)

Angebotenes Produkt: '........................................'
  (vom Bieter anzugeben)
Menge: 3,000 St

**4.1.3 Hockerbank liefern und entladen**
Hockerbank als Stahl- und Holzkonstruktion wie folgt beschrieben liefern und entladen:

Maße:
- Gesamtmaß: ca. 1740 x 470 x 460 mm (LxBxH)
- Sitzhöhe: ca. 460 mm
- Sitztiefe: ca. 470 mm

Sitzfläche:
- Material: Holzbelattung, behandelte Kiefer im Kebony-Verfahren, FSC-Mix 70%, Brinellhärte 4,2
- Sitzfläche aus Holzbohlen, Anzahl 3 St., Maße 1700 x 147 x 45 mm (LxBxH), verschraubt mit Mittelband aus Stahl und seitlich an Stahlgestell aus Flachstahl
- Holzbohlen schließen bündig mit Stahlgestell aus Flachstahl ab
- Verdeckte, selbstsichernde, vandalismus- und diebstahlsichere Verschraubung, Edelstahl, V2A

Seitenteile:
- Material: Flachstahl gem. DIN EN 10025, Stärke 8 mm, feuerverzinkt gem. ISO 1461 und pulverbeschichtet in RAL 1037 G 80 Glanz, Korrosionsklasse C5-M, Oberflächen zusätzlich mit Graffitischutz behandelt
- Seitenteile aus Flachstahl, Anzahl 2 St., Maße ca. 470 x 460 mm (BxH), gekantet, Grundform rechteckig
- Befestigungslaschen am Fuß aus Stahl zum Aufschrauben, Anzahl 4 St.

Hersteller: '........................................'
  (vom Bieter anzugeben)

Angebotenes Produkt: '........................................'
  (vom Bieter anzugeben)
Menge: 3,000 St

**4.1.4 Tisch liefern und entladen**
Tisch als Stahl- und Holzkonstruktion wie folgt beschrieben liefern und entladen:

Maße:
- Gesamtmaß: ca. 1740 x 630 x 740 mm (LxBxH)

Tischfläche:
- Material: Holzbelattung, behandelte Kiefer im Kebony-Verfahren, FSC-Mix 70%, Brinellhärte 4,2
- Tischfläche aus Holzbohlen, Anzahl 4 St., Profil 1700 x 147 x 45 mm (LxBxH), verschraubt mit Mittelband aus Stahl und seitlich an Stahlgestell aus Flachstahl
- Holzbohlen schließen bündig mit Stahlgestell aus Flachstahl ab
- Verdeckte, selbstsichernde, vandalismus- und diebstahlsichere Verschraubung, Edelstahl, V2A

Seitenteile:
- Material: Flachstahl gem. DIN EN 10025, Stärke 8 mm, feuerverzinkt gem. ISO 1461 und pulverbeschichtet in RAL 1037 G 80 Glanz, Korrosionsklasse C5-M, Oberflächen zusätzlich mit Graffitischutz behandelt
- Geschlossene Seitenteile aus Flachstahl, Anzahl 2 St., Maße ca. 630 x 740 mm (BxH), gekantet, Grundform rechteckig
- Befestigungslaschen am Fuß aus Stahl zum Aufschrauben, Anzahl 4 St.

Hersteller: '........................................'
  (vom Bieter anzugeben)

Angebotenes Produkt: '........................................'
  (vom Bieter anzugeben)
Menge: 3,000 St

### 5 Bereich 5 - Modellquartier

#### 5.1 Ausstattung

**5.1.1 Sitzbankkombination aus 3 Modulen mit Rücken- und Armlehne liefern und entladen**
Sitzbankkombination bestehend aus 3 Modulen mit Rücken- und Armlehne als Stahl- und Holzkonstruktion wie folgt beschrieben liefern und entladen:

Maße:
- Gesamtmaß: ca. 5250 x 670 x 790 mm (LxBxH)
- Sitzhöhe: ca. 460 mm
- Sitzhöhe: ca. 460 mm
- Höhe Armlehne (über Sitzfläche): ca. 180 mm
- Sitztiefe: ca. 460 mm
- Geneigte Sitzfläche: ca. 6°
- Geneigte Rückenlehne: ca. 99° zur geneigten Sitzfläche

Material:
- Holzbelattung, Profil 147 x 45 mm (LxBxH), behandelte Kiefer im Kebony-Verfahren, FSC-Mix 70%, Brinellhärte 4,2, Holzbohlen schließen bündig mit Stahlgestell aus Flachstahl ab
- Seitenteile, Flachstahl gem. DIN EN 10025, Stärke 8 mm, feuerverzinkt gem. ISO 1461 und pulverbeschichtet in RAL 1037 G 80 Glanz, Korrosionsklasse C5-M, Oberflächen zusätzlich mit Graffitischutz behandelt
- Verdeckte, selbstsichernde, vandalismus- und diebstahlsichere Verschraubung, Edelstahl, V2A

Anfangsmodul, Anzahl 1 St., L = ca. 1750 mm:
- Sitzfläche aus Holzbohlen, Anzahl 3 St., L = 1700 mm, verschraubt mit Mittelband aus Stahl und seitlich an Stahlgestell aus Flachstahl
- Rückenlehne aus Holzbohlen, Anzahl 2 St., ggf. nach oben verjüngt, Längen von ca. 1600 - 1700 mm, seitlich an Stahlgestell aus Flachstahl verschraubt
- Geschlossenes Seitenteil mit Armlehne aus Flachstahl, Anzahl: 1 St., Maße ca. 670 x 790 mm (BxH), Seitenteile geneigt von 0 bis max. 10°, Grundform polygonal
- Geschlossenes Seitenteil ohne Armlehne aus Flachstahl, Anzahl: 1 St., Maße ca. 670 x 790 mm (BxH), zwei Flachstahlstege zur Verschraubung eines Endmoduls, Grundform polygonal
- Befestigungslaschen am Fuß aus Stahl zum Aufschrauben, Anzahl 4 St.

Anbaumodul, Anzahl 1 St., L = ca. 1750 mm:
- Sitzfläche aus Holzbohlen, Anzahl 3 St., L = 1700 mm, verschraubt mit Mittelband aus Stahl und seitlich an Stahlgestell aus Flachstahl
- Rückenlehne aus Holzbohlen, Anzahl 2 St., L = 1700 mm, seitlich an Stahlgestell aus Flachstahl verschraubt
- Geschlossenes Seitenteil ohne Armlehne aus Flachstahl, Anzahl: 1 St., Maße ca. 670 x 790 mm (BxH), zwei Flachstahlstege zur Verschraubung eines Anbaumoduls, Grundform polygonal
- Befestigungslaschen am Fuß aus Stahl zum Aufschrauben, Anzahl 2 St.

Endmodul, Anzahl 1 St., L = ca. 1750 mm:
- Sitzfläche aus Holzbohlen, Anzahl 3 St., L = 1700 mm, verschraubt mit Mittelband aus Stahl und seitlich an Stahlgestell aus Flachstahl
- Rückenlehne aus Holzbohlen, Anzahl 2 St., ggf. nach oben verjüngt, Längen von ca. 1600 - 1700 mm, seitlich an Stahlgestell aus Flachstahl verschraubt
- Geschlossenes Seitenteil mit Armlehne aus Flachstahl, Anzahl: 1 St., Maße ca. 670 x 790 mm (BxH), Seitenteile geneigt von 0 bis max. 10°, Grundform polygonal
- Befestigungslaschen am Fuß aus Stahl zum Aufschrauben, Anzahl 2 St.

Hersteller: '........................................'
  (vom Bieter anzugeben)

Angebotenes Produkt: '........................................'
  (vom Bieter anzugeben)
Menge: 1,000 St

**5.1.2 Sitzbankkombination aus 2 Modulen mit Rücken- und Armlehne liefern und entladen**
Sitzbankkombination bestehend aus 2 Modulen mit Rücken- und Armlehne als Stahl- und Holzkonstruktion wie folgt beschrieben liefern und entladen:

Maße:
- Gesamtmaß: 3500 x 670 x 790 mm (LxBxH)
- Sitzhöhe: ca. 460 mm
- Sitzhöhe: ca. 460 mm
- Höhe Armlehne (über Sitzfläche): ca. 180 mm
- Sitztiefe: ca. 460 mm
- Geneigte Sitzfläche: ca. 6°
- Geneigte Rückenlehne: ca. 99° zur geneigten Sitzfläche

Material:
- Holzbelattung, Profil 147 x 45 mm (LxBxH), behandelte Kiefer im Kebony-Verfahren, FSC-Mix 70%, Brinellhärte 4,2, Holzbohlen schließen bündig mit Stahlgestell aus Flachstahl ab
- Seitenteile, Flachstahl gem. DIN EN 10025, Stärke 8 mm, feuerverzinkt gem. ISO 1461 und pulverbeschichtet in RAL 1037 G 80 Glanz, Korrosionsklasse C5-M, Oberflächen zusätzlich mit Graffitischutz behandelt
- Verdeckte, selbstsichernde, vandalismus- und diebstahlsichere Verschraubung, Edelstahl, V2A

Anfangsmodul, Anzahl 1 St., L = ca. 1750 mm:
- Sitzfläche aus Holzbohlen, Anzahl 3 St., L = 1700 mm, verschraubt mit Mittelband aus Stahl und seitlich an Stahlgestell aus Flachstahl
- Rückenlehne aus Holzbohlen, Anzahl 2 St., ggf. nach oben verjüngt, Längen von ca. 1600 - 1700 mm, seitlich an Stahlgestell aus Flachstahl verschraubt
- Geschlossenes Seitenteil mit Armlehne aus Flachstahl, Anzahl: 1 St., Maße ca. 670 x 790 mm (BxH), Seitenteile geneigt von 0 bis max. 10°, Grundform polygonal
- Geschlossenes Seitenteil mit Armlehne aus Flachstahl, Anzahl: 1 St., Maße ca. 670 x 790 mm (BxH), zwei Flachstahlstege zur Verschraubung eines Endmoduls, Grundform polygonal
- Befestigungslaschen am Fuß aus Stahl zum Aufschrauben, Anzahl 4 St.

Endmodul, Anzahl 1 St., L = ca. 1750 mm:
- Sitzfläche aus Holzbohlen, Anzahl 3 St., L = 1700 mm, verschraubt mit Mittelband aus Stahl und seitlich an Stahlgestell aus Flachstahl
- Rückenlehne aus Holzbohlen, Anzahl 2 St., ggf. nach oben verjüngt, Längen von ca. 1600 - 1700 mm, seitlich an Stahlgestell aus Flachstahl verschraubt
- Geschlossenes Seitenteil mit Armlehne aus Flachstahl, Anzahl: 1 St., Maße ca. 670 x 790 mm (BxH), Seitenteile geneigt von 0 bis max. 10°, Grundform polygonal
- Befestigungslaschen am Fuß aus Stahl zum Aufschrauben, Anzahl 2 St.

Hersteller: '........................................'
  (vom Bieter anzugeben)

Angebotenes Produkt: '........................................'
  (vom Bieter anzugeben)
Menge: 1,000 St

**5.1.3 Liegebankkombination aus 4 Modulen liefern und entladen**
Liegebankkombination bestehend aus 4 Modulen als Stahl- und Holzkonstruktion wie folgt beschrieben liefern und entladen:

Maße:
- Gesamtmaß: ca. 5320  x 1450 x 870 mm (LxBxH)
- Sitzhöhe: ca. 390 mm
- Geneigte Sitzfläche: ca. 6°
- Geneigte Fußfläche: ca. - 6°
- Geneigte Rückenlehne: ca. 116° zur geneigten Sitzfläche

Material:
- Holzbelattung, Profil 147 x 45 mm (LxBxH), behandelte Kiefer im Kebony-Verfahren, FSC-Mix 70%, Brinellhärte 4,2, Holzbohlen schließen bündig mit Stahlgestell aus Flachstahl ab
- Seitenteile, Flachstahl gem. DIN EN 10025, Stärke 8 mm, feuerverzinkt gem. ISO 1461 und pulverbeschichtet in RAL 1037 G 80 Glanz, Korrosionsklasse C5-M, Oberflächen zusätzlich mit Graffitischutz behandelt
- Verdeckte, selbstsichernde, vandalismus- und diebstahlsichere Verschraubung, Edelstahl, V2A

Anfangsmodul, kurze Ausführung, Anzahl 1 St., L = ca. 1330 mm:
- Sitzfläche aus Holzbohlen, Anzahl 3 St., L = 1300 mm, verschraubt mit Mittelband aus Stahl und seitlich an Stahlgestell aus Flachstahl
- Rückenlehne aus Holzbohlen, Anzahl 4 St., ggf. nach oben verjüngt, Längen von ca. 1100 - 1300 mm, seitlich an Stahlgestell aus Flachstahl verschraubt
- Geschlossenes Seitenteil aus Flachstahl, Anzahl: 1 St., Maße ca. 915 x 870 mm (BxH), Seitenteile geneigt von 0 bis max. 10°, Grundform polygonal
- Geschlossenes Seitenteil aus Flachstahl, Anzahl: 1 St., Maße ca. 915 x 870 mm (BxH), zwei Flachstahlstege zur Verschraubung eines Anbaumoduls, Grundform polygonal
- Befestigungslaschen am Fuß aus Stahl zum Aufschrauben, Anzahl 4 St.

Anbaumodul, von kurze auf lange Ausführung, Anzahl 1 St., L = ca. 1330 mm:
- Sitzfläche aus Holzbohlen, Anzahl 3 St., L = 1300 mm, verschraubt mit Mittelband aus Stahl und seitlich an Stahlgestell aus Flachstahl
- Rückenlehne aus Holzbohlen, Anzahl 4 St., L = 1300 mm, seitlich an Stahlgestell aus Flachstahl verschraubt
- Geschlossenes Seitenteil aus Flachstahl, Anzahl: 1 St., Maße ca. 1450 x 870 mm (BxH), zwei Flachstahlstege zur Verschraubung eines Anbaumoduls, Grundform polygonal
- Befestigungslaschen am Fuß aus Stahl zum Aufschrauben, Anzahl 2 St.

Anbaumodul, von lange auf kurze Ausführung, Anzahl 1 St., L = ca. 1330 mm:
- Sitzfläche aus Holzbohlen, Anzahl 7 St., L = 1300 mm, verschraubt mit Mittelband aus Stahl und seitlich an Stahlgestell aus Flachstahl
- Rückenlehne aus Holzbohlen, Anzahl 4 St., L = 1300 mm, seitlich an Stahlgestell aus Flachstahl verschraubt
- Geschlossenes Seitenteil aus Flachstahl, Anzahl: 1 St., Maße ca. 1450 x 870 mm (BxH), zwei Flachstahlstege zur Verschraubung eines Endmoduls, Grundform polygonal
- Befestigungslaschen am Fuß aus Stahl zum Aufschrauben, Anzahl 2 St.

Endmodul, kurze Ausführung, Anzahl 1 St., L = ca. 1330 mm:
- Sitzfläche aus Holzbohlen, Anzahl 3 St., L = 1300 mm, verschraubt mit Mittelband aus Stahl und seitlich an Stahlgestell aus Flachstahl
- Rückenlehne aus Holzbohlen, Anzahl 4 St., ggf. nach oben verjüngt, Längen von ca. 1100 - 1300 mm, seitlich an Stahlgestell aus Flachstahl verschraubt
- Geschlossenes Seitenteil aus Flachstahl, Anzahl: 1 St., Maße ca. 915 x 870 mm (BxH), Seitenteile geneigt von 0 bis max. 10°, Grundform polygonal
- Befestigungslaschen am Fuß aus Stahl zum Aufschrauben, Anzahl 2 St.

Hersteller: '........................................'
  (vom Bieter anzugeben)

Angebotenes Produkt: '........................................'
  (vom Bieter anzugeben)
Menge: 1,000 St

**5.1.4 Sitzstuhl liefern und entladen**
Sitzstuhl als Stahl- und Holzkonstruktion wie folgt beschrieben liefern und entladen:

Maße:
- Gesamtmaß: ca. 710 x 680 x 790 mm (LxBxH)
- Sitzhöhe: ca. 460 mm
- Sitztiefe: ca. 460 mm
- Geneigte Sitzfläche: ca. 6°
- Geneigte Rückenlehne: ca. 99° zur geneigten Sitzfläche

Sitzfläche und Rückenlehne:
- Material: Holzbelattung, behandelte Kiefer im Kebony-Verfahren, FSC-Mix 70%, Brinellhärte 4,2
- Sitzfläche aus Holzbohlen, Anzahl 3 St., Länge ca. 645, Profil 147 x 45 mm (BxH), verschraubt mit Mittelband aus Stahl und seitlich an Stahlgestell aus Flachstahl
- Rückenlehne aus Holzbohlen, Anzahl 2 St., ggf. nach oben verjüngt, Profil 147 x 45 mm (BxH), Längen von ca. 520- 610 mm, seitlich an Stahlgestell aus Flachstahl verschraubt
- Holzbohlen schließen bündig mit Stahlgestell aus Flachstahl ab
- Verdeckte, selbstsichernde, vandalismus- und diebstahlsichere Verschraubung, Edelstahl, V2A

Seitenteile:
- Material: Flachstahl gem. DIN EN 10025, Stärke 8 mm, feuerverzinkt gem. ISO 1461 und pulverbeschichtet in RAL 1037 G 80 Glanz, Korrosionsklasse C5-M, Oberflächen zusätzlich mit Graffitischutz behandelt
- Geschlossene Seitenteile aus Flachstahl, Anzahl 2 St., Maße ca. 680 x 790 mm (BxH), Seitenteile geneigt von 0 bis max. 10°, Grundform polygonal
- Befestigungslaschen am Fuß aus Stahl zum Aufschrauben, Anzahl 4 St.

Hersteller: '........................................'
  (vom Bieter anzugeben)

Angebotenes Produkt: '........................................'
  (vom Bieter anzugeben)
Menge: 3,000 St

### 6 Bereich 6 - Heinrich-Heine-Platz

#### 6.1 Ausstattung

**6.1.1 Sitzbank mit Rücken- und Armlehne liefern und entladen**
Sitzbank mit Rücken- und Armlehne als Stahl- und Holzkonstruktion wie folgt beschrieben liefern und entladen:

Maße:
- Gesamtmaß: ca. 1770 x 670 x 790 mm (LxBxH)
- Sitzhöhe: ca. 460 mm
- Höhe Armlehne (über Sitzfläche): ca. 180 mm
- Sitztiefe: ca. 460 mm
- Geneigte Sitzfläche: ca. 6°
- Geneigte Rückenlehne: ca. 99° zur geneigten Sitzfläche

Sitzfläche und Rückenlehne:
- Material: Holzbelattung, behandelte Kiefer im Kebony-Verfahren, FSC-Mix 70%, Brinellhärte 4,2
- Sitzfläche aus Holzbohlen, Anzahl 3 St., Maße 1700 x 147 x 45 mm (LxBxH), verschraubt mit Mittelband aus Stahl und seitlich an Stahlgestell aus Flachstahl
- Rückenlehne aus Holzbohlen, Anzahl 2 St., ggf. nach oben verjüngt, Profil 147 x 45 mm (BxH), Längen von ca. 1600 - 1700 mm, seitlich an Stahlgestell aus Flachstahl verschraubt
- Holzbohlen schließen bündig mit Stahlgestell aus Flachstahl ab
- Verdeckte, selbstsichernde, vandalismus- und diebstahlsichere Verschraubung, Edelstahl, V2A

Seitenteile mit Armlehne:
- Material: Flachstahl gem. DIN EN 10025, Stärke 8 mm, feuerverzinkt gem. ISO 1461 und pulverbeschichtet in RAL 1037 G 80 Glanz, Korrosionsklasse C5-M, Oberflächen zusätzlich mit Graffitischutz behandelt
- Geschlossene Seitenteile mit Armlehne aus Flachstahl, Anzahl 2 St., Maße ca. 670 x 790 mm (BxH), Seitenteile geneigt von 0 bis max. 10°, Grundform polygonal
- Befestigungslaschen am Fuß aus Stahl zum Aufschrauben, Anzahl 4 St.

Hersteller: '........................................'
  (vom Bieter anzugeben)

Angebotenes Produkt: '........................................'
  (vom Bieter anzugeben)
Menge: 1,000 St
